# Coberta inclinada de panells sandvitx aïllants d'acer, model 2 Grecas "ACH", de 100 mm de espessor i 1000 mm d'ample, ànima aïllant de llana de roca, amb una pendent major del 10%

- Propietat de l'arxiu: CYPE INGENIEROS, S.A.
- Format: FIEBDC-3/2002
- Divisa: EUR
- Costos indirectes: 3.00 %
- IVA: 21.00 %

## Q Cobertes

### QT Inclinades

#### QTM Panells sandvitx aïllants metàl·lics

**QTM010** m² Coberta inclinada de panells sandvitx aïllants d'acer, model 2 Grecas "ACH", de 100 mm de espessor i 1000 mm d'ample, ànima aïllant de llana de roca, amb una pendent major del 10%.
Subministrament i muntatge de cobertura de vessants de cobertes inclinades, amb una pendent major del 10%, amb panells sandvitx aïllants d'acer, model 2 Grecas "ACH", de 100 mm de espessor i 1000 mm d'ample, formats per doble cara metàl·lica de xapa estàndard d'acer, acabat prelacat, Granite Standard, d'espessor exterior 0,5 mm i espessor interior 0,5 mm i ànima aïllant de llana de roca de densitat mitjana 145 kg/m³, amb junta dissenyada per a fixació amb cargols amagats i accessoris, fixats mecànicament a qualsevol tipus de corretja estructural (no inclosa en aquest preu). Inclús p/p d'elements de fixació, accessoris i junts.
Inclou: Replanteig dels panells per faldó. Execució de juntes i perímetre. Fixació mecànica dels panells.
Criteri d'amidament de projecte: Superfície mesurada en veritable magnitud, segons documentació gràfica de Projecte.
Criteri de mesura d'obra: Es mesurarà, en veritable magnitud, la superfície realment executada segons especificacions de Projecte.

| Codi | Ut | Descripció | Rendiment | Preu | Import |
|---|---|---|---|---|---|
| mt13dcp010ajC | m² | Panell sandvitx aïllant d'acer, per a cobertes, model 2 Grecas "ACH", de 100 mm de espessor i 1000 mm d'ample, format per doble cara metàl·lica de xapa estàndard d'acer, acabat prelacat, Granite Standard, d'espessor exterior 0,5 mm i espessor interior 0,5 mm i ànima aïllant de llana de roca de densitat mitjana 145 kg/m³, amb junta dissenyada per a fixació amb cargols amagats i accessoris. (material) | 1.050 | 51.67 | 54.25 |
| mt13ccg030d | U | Cargol autoroscant de 6,5x70 mm d'acer inoxidable, amb volandera. (material) | 3.000 | 0.50 | 1.50 |
| op00ciz010 |  | Cisalla. | 1.000 | 0.00 | 0.00 |
| op00roe010 |  | Rosegadora. | 1.000 | 0.00 | 0.00 |
| mo051 | h | Oficial 1ª muntador de tancaments industrials. (mà d'obra) | 0.130 | 24.08 | 3.13 |
| mo098 | h | Ajudant muntador de tancaments industrials. (mà d'obra) | 0.130 | 20.68 | 2.69 |
| % | % | Costos directes complementaris | 2 % | 61.57 | 1.23 |
|  |  | Costos directes |  |  | 62.80 |
